# Trink- und Löschwasserversorgung
Angebotsaufforderung (GAEB DA XML 3.2, DA83)
Projekt: 10210c_E2_0046
Währung: EUR
Nebenangebote zugelassen: ja
Abgabeort: Staatl. Baum. Elbe-Weser, Elfenweg 17, 27474 Cuxhaven
Ausführungsbeginn: 01.09.2026
Ausführungsende: 01.12.2026
Auftraggeber: Staatliches Baumanagement Elbe-Weser, Elfenweg 17, 27474 Cuxhaven, D, Ansprechpartner Vergabestelle, Telefon 04721 506-0, Fax 04721 506-101, E-Mail vergabe@sb-elw.niedersachsen.de
Erstellt mit: GXML Toolbox V3.3 R20230829, iTWO_64 V25.0.650, 15.10.2026

## Leistungsbeschreibung Kampfmittelräumung
Leistungsbeschreibung Kampfmittelräumung Phase C (BFR KMR)
Trink- und Löschwasserversorgung:
Erdverlegter Rohrleitungsbau auf dem Gelände der Lucius D. Clay Kaserne Garlstedt

1  Veranlassung
1.1  Gegenstand der Ausschreibung
Das Staatliche Baumanagement Elbe-Weser schreibt die Kampfmittelräumung Phase C für die Arbeiten zum erdverlegten Rohrleitungsbau aus.

Das Gelände wurde über Jahrzehnte als Standortübungsplatz und Kaserne genutzt. Für den gesamten Baustellenbereich besteht Kampfmittelverdacht.
In den vorliegenden Ausschreibungsunterlagen wird die Bearbeitung von Kampfmittelverdachtsflächen (KMVF), insbesondere zur Baubegleitenden Kampfmittelräumung ausgeschrieben.
Die Liegenschaft wird durch den kommunalen Wasserversorger mit Trinkwasser versorgt, welches derzeit über einen Reinwasserbehälter im Norden der Liegenschaft und über eine angeschlossene Druckerhöhungsanlage in das kombinierte Trink- und Löschwassernetz gepumpt wird.
Sowohl der Reinwasserbehälter als auch die Druckerhöhungsanlagen und das angeschlossene Netz sind auf Grund des Baujahres zu erneuern. Zudem sind die Anlagen für den jetzigen
Trinkwasserbedarf der Liegenschaft zu groß dimensioniert, so dass es zu hohen Stagnationszeiten im Trinkwassernetz kommt. Aus diesem Grund wird vorgesehen, die vorhandenen Kammern des Reinwasserbehälters zu teilen und eine getrennte Bevorratung sowie ein getrenntes
Netz für Lösch- und Trinkwasser vorzusehen.
Die Arbeiten zur Herstellung von Kopflöchern, Leitungsarbeiten und Freilegearbeiten (Rohrleitungsarbeiten) sind gem. BFR KMR unter Baubegleitender Kampfmittelräumung durchzuführen.
Die Arbeiten finden in einem Abschnitt (BA V statt).
Die Baufachliche Richtlinie Kampfmittelräumung (BFR KMR) des Bundesministerium des Innern, für Bau und Heimat und des Bundesministerium der Verteidigung in der aktuellen Fassung sind anzuwenden und werden Vertragsbestandteil. Die BFR KMR stehen kostenlos im Internet als Download zur Verfügung unter: https://www.bfr-kmr.de/
Die Ausschreibung ist in folgende Hauptpositionen unterteilt:

Titel 1:  Baustelleneinrichtung und -räumung
Titel 2:  Vermessung
Titel 3:  Baubegleitende KMR Sondiertrupp
Titel 4:  Dokumentation

1.2  Auftraggeber
Staatliches Baumanagement Elbe-Weser
Dienststelle Cuxhaven
Elfenweg 17
27474 Cuxhaven

1.3  Vorhandene Unterlagen
-  Konzept zur Kampfmittelräumung

-  HISTORISCH-GENETISCHE REKONSTRUKTION STOÜBPL GARLSTEDT UND LUCIUS-D.-CLAY-KASERNE

2  Angaben zur Räumstelle

2.1  Lage und kurzer geschichtlicher Hintergrund
Die Räumstelle liegt ca. 22 km nordwestlich von Bremen und ca. 30 km südlich von Bremerhaven bei Garlstedt einem Stadtteil von Osterholz-Scharmbeck im niedersächsischen Landkreis Osterholz. Das gesamte Gelände wurde zudem über Jahrzehnte als Truppenübungsplatz genutzt. Für den gesamten Baustellenbereich besteht Kampfmittelverdacht. In den Jahren 2020-2025 fanden zahlreiche Maßnahmen zur Kampfmittelräumung innerhalb und außerhalb der Liegenschaft statt, die den Kampfmittelverdacht bestätigen.

2.2  Vorhandene Vegetation, Infrastruktur und Leitungen
Im Planungsgebiet befinden sich Gebäudekomplexe, Parkplätze, und sonstige Versiegelungen. Zudem existieren unterirdische Ver- und Entsorgungsnetze.
Im Umfeld befinden sich Straßen, Parkflächen Übungsflächen und weitere Grünflächen. Zudem können im Randbereich unterirdische Ver- und Entsorgungsnetze existieren. Für die Baustelleneinrichtung sind teilweise versiegelte Flächen im Umfeld der Räumfläche vorhanden. Leitungspläne sind vorab beim AG anzufordern. Insbesondere unterhalb der Verkehrswege ist mit Leitungen zu rechnen. Zusätzlich muss auf militärischen Liegenschaften immer mit dem Vorkommen unbekannter Leitungen gerechnet werden.

Auf dem Kasernengelände befinden sich (auch im direkten Trassenbereich) diverse Fremdleitungen. Die Vollständigkeit des verzeichneten Leitungsbestandes kann nicht garantiert werden. Soweit bekannt befinden sich auf der Kaserne folgende Fremdleitungen:
- Fernwärmeleitungen
- Regenwasserkanalisation (Achtung teilweise geringe Verlegetiefe)
- Schmutzwasserkanalisation (Achtung teilweise geringe Verlegetiefe)
- Stromleitungen (Mittel- & Niederspannung)
- Datenkabel
Auf Grund des zahlreichen Leitungsbestandes sind für den Bauabschnitt diverse
Suchgräben vor Beginn der Leitungslegungen vorgesehen.

Es ist mit militärischen Regelbetrieb zu rechnen.
Vegetation wird durch den AG zurückgeschnitten sofern erforderlich.

Die Liegenschaftsstraße ist bituminös befestigt. Die Zufahrten und Liegenschaftsstraßen sowie die
unterirdischen Bauwerke werden dem AN vor Baubeginn in einer Bauanlaufbesprechung dargelegt.
Die Baufelder für das Leitungsnetz sind über befestigte Straßen & Wege (Asphalt / Beton / Pflaster) zugänglich. Die Liegenschaft wird durch die Bundeswehr für Ausbildungszwecke genutzt. Aus diesem Grund ist mit umfangreichem Fahrzeugverkehr inkl. Bundeswehrfahrzeugen (in Teilbereichen
auch Panzerverkehr!) zu rechnen.

2.3  Geologie/Hydrologie
Das Planungsgebiet liegt im Norddeutschen Tiefland. Die Räumstelle liegt ca. 33 m ü. NN. Das Gelände ist eben. Die Landschaft der LDC-Kaserne Garlstedt ist gekennzeichnet durch Böden aus eiszeitlicen Ablagerungen. Genaue Angaben zum Grundwasserstand liegen nicht vor, Es ist jedoch von einem Flurabstand von ca. 5 m auszugehen. Es ist zudem erfahrungsgemäß aufgrund des unmittelbar angrenzenden Marschlandes jahreszeitlich mit Stauwassernässe zu rechnen.

2.4  Kontaminationsverdacht
Werden Erdarbeiten im Bereich von verfüllten Hohlformen vorgenommen, können Schadstoffe durch die mögliche Verfüllung mit Abfällen angetroffen werden.
Da keine spezifischen Informationen zum Schadstoffpotential der Böden vorliegen, wird das generell mögliche Schadstoffpotential dargestellt.
Schadstoffpotential: Kupfer, Nickel, Chrom, adsorbierbare organische Halogene (AOX), MKW, BTEX, LCKW, PAK, Phenole und PCB. Falls auch Sprengstoffe abgelagert worden sein sollten, besteht ein weiterer Verdacht auf sprengstofftypische Verbindungen (STV).
Sollten Kontaminationen im Rahmen der Arbeiten angetroffen werden, sind die Arbeitssicherheitsvorschriften der DGUV-R 101-004 einschließlich des Leitfadens zur Arbeitssicherheit bei der Erkundung und Sanierung von Boden- und Grundwasserbelastungen zu beachten.

2.5  Sondierhindernisse und -erschwernisse
Bei vorhandenen unterirdischen Ver- und Entsorgungsleitungen oder Oberflächenbefestigungen ist mit zusätzlichen Hindernissen/Erschwernissen bei den Arbeiten zu rechnen. In den Bereichen mit Baumbestand sind zusätzliche Erschwernisse bei der KMR durch vorhandene Baumwurzeln zu berücksichtigen. Wasserhaltungsmaßnahmen können nötig sein.

2.6  Kampfmittelbelastungssituation und Gefährdungsabschätzung
Auf dem Gelände der LDC-Kaserne konnte luftbildsichtig keine Bombardierung durch Luftangriffe aus dem Zweiten Weltkrieg festgestellt werden. Daher besteht auf dem Gelände kein Verdacht auf Bombenblindgänger durch Luftangriffe aus dem Zweiten Weltkrieg.
Aufgrund der militärischen Nutzung des unmittelbar anschließenden Übungsplatzes seit dem 19. Jahrhundert, sowie der Nutzung nach dem Krieg als Spreng-, Lager- und Übungsplatz durch US-Truppen, Bundeswehr sowie Bremer Polizeiräumdienst besteht der Verdacht auf im Boden verbliebene versprengte Kampfmittel. Im gesamten Untersuchungsgebiet wurde mit Munition und Kampfmittel umgegangen. Wie aus der HgR (2015) hervorgeht, befand sich auf dem nebenan befindlichen Gelände ein Sprengplatz, sowie in unmittelbarer Umgebung mehrere Sprengtrichter. Damit ergibt sich auch für den Kasernenbereich der LDC-Kaserne die Gefahr auf versprengte Kampfmittel aller Kaliber. Damit besteht für das gesamte UG ein Kampfmittelverdacht.
Außerdem können zum Kriegsende Kampfmittel zurückgelassen und beabsichtigt oder ungewollt verschüttet worden sein. Zusätzlich können Kampfmittel gezielt vergraben und in Hohlformen (wie z.B. offene Sprengtrichter) oder andernorts verbracht worden sein.
Siehe dazu auch Anlagen 2-4, sowie 13 aus der vorliegenden Luftbilddetailauswertung.

2.7  Bisherige Kampfmittelräumung
Im Rahmen der Erneuerung des Abwasserleitungsnetzes der der LDC-Kaserne von 2015-2018 wurden Baubegleitende Kampfmittelräumungen durchgeführt. Dabei wurde eine SD10C aufgefunden.
Im Rahmen weiterer Kampfmittelräummaßnahmen auf dem Kasernenglände und dem anliegenden Standortübungsplatzes wurden sprengkräftige Kampfmittel geborgen. Es ist demnach davon auszugehen, dass Fundmunition in den unmittelbaren Nahbereichen zum ehem. Sprengplatz vorhanden sein kann.
Weiterhin laufen aktuell verschiedene Kampfmittelräummaßnahmen auf dem Gelände der LDC-Kaserne Garlstedt sowie auf dem anliegenden Standortübungsplatz.
Zwischen 2023 und 2025 fanden Maßnahmen zur Kampfmittelräumung im Rahmen der Erneuerung des Trink- und Löschwassernetzes für die Bauabschitte 1-4 statt.

2.8  Zuständigkeiten
Zuständiger Kampfmittelbeseitigungsdienst ist der Kampfmittelbeseitigungsdienst (KBD) des Landes Niedersachsen.

2.9  Eigentumsverhältnisse
Das Gelände ist Eigentum der BImA.

2.10  Regelarbeitszeiten und Zufahrt
Die Wache an der Hauptzufahrt zum Gelände ist durchgehend besetzt. Somit können die Einsatzzeiten frei gewählt werden. Für die Kalkulation ist von Arbeitszeiten zwischen 6:00 und
18:00 wochentags, freitags bis 13:00 auszugehen.
Die Arbeitszeiten richten sich nach Ausnutzung des Tageslichts. Arbeiten außerhalb der Regelarbeitszeit (Montag bis Freitag von 06:00 bis 18:00 Uhr) sind mindestens zwei Tage vorher schriftlich mit Angabe der vorgesehenen Arbeitszeit und der Arbeitskräfte über das SB Elbe-Weser zu beantragen.

Die Zufahrt zur Baustelle erfolgt über die Wache an der Bremerhavener Heerstraße. Ausgehend von der Hauptwache können über das vorhandene Straßennetz der Wasserbehälter so-
wie die weiteren Baufelder erreicht werden (siehe Übersichtsplan Anlage 01).

3  Leistungsumfang

3.1  Titel 1: Räumstelleneinrichtung und -räumung
Für die Durchführung der Räumstelleneinrichtung gelten die Technischen Spezifikation A-9.1.10 "Räumstellenorganisation" der BFR KMR.
Der Auftragnehmer ist verpflichtet, Bautagesberichte gemäß BFR-KMR TS A-9.4.10 zu führen und aktuell zu halten. Diese Leistungen sind in die entsprechenden Leistungspositionen des Leistungsverzeichnisses einzurechnen.
Das Bereitstellungslager für geborgene Kampfmittel ist gem. den Technischen Spezifikationen BFR KMR, A-9.1.6, einzurichten. Die DGUV Information 201-027 (bisher BGI 833), insbesondere Kap. 6, sind zu beachten. Für den Umgang mit Kampfmitteln im Bereitstellungslager ist ausschließlich Personal mit mindestens 5-jähriger Erfahrung in der KMR einzusetzen. Die Identifizierung und Feststellung der Transportfähigkeit für den Transport innerhalb der Räumstelle hat durch einen Befähigungsscheininhaber (verantwortliche Person gemäß §19 Abs. (1) Nr. 3 SprengG) mit entsprechender Fachkunde zu erfolgen.
Hinsichtlich der vorzuhaltenden Einrichtungen und Materialien ist die Technische Spezifikation A-9.1.1. "Sicherheit und Gesundheitsschutz" der BFR KMR zu beachten.
Es sind geeignete Container für Schrott zur fachgerechten Sortierung und Verwertung des gefundenen Schrotts vorzuhalten und für deren An- und Abtransport zu sorgen.

3.2  Titel 2: Vermessung
Alle Lageangaben sind als UTM-Koordinatensystem, Zone 32N, ETRS89, GRS80-Ellipsoid (EPSG 25832) anzugeben. Höhenangaben sind auf NHN zu beziehen. Der Räumabschnitt/Testfelder sowie, falls erforderlich und nach RS mit dem PM und dem AG, die zu überprüfenden KMVF gem. Übersichtskarte sind mittels GPS mit einer Genauigkeit von +/- 0,1 m anhand von durch den AG zur Verfügung gestellten Koordinaten einzumessen. Für Vermessungsarbeiten gilt die Technische Spezifikation A-9.1.7 "Vermessung" der BFR KMR.
Die nach der geophysikalischen Untersuchung ausgewiesenen Räumflächen werden einfache, rechteckige Geometrien aufweisen und durch das PM in Abstimmung mit dem AG festgelegt.
Die Dokumentation ist nach den Vorlagen der BFR-KMR vorzunehmen. Arbeiten für den Freischnitt von Flächen auf denen Testfelder angelegt werden bedürfen der vorherigen Absprache mit dem AG und PM.

3.3  Titel 3: Baubegleitende KMR Sondiertrupp
Aufgrund von Versiegelung und Ver- oder Entsorgungsleitungen kann eine Kampfmittelfreigabe mittels Flächen- und Volumenräumung in Teilbereichen vsl. nicht erfolgen. Zur Herstellung hinreichender Arbeitssicherheit ist eine Baubegleitende KMR gem. der TS A-9.4.3 der BFR KMR mit anschließender Sohlsondierung und Freigabe Durchzuführen für alle Bereiche der geplanten Bodeneingriffe wie die Herstellung von Gräben, Kopflöchern, Leitungsein- und Ausgänge im Bereich von Gebäuden und allen weiteren Bodeneingriffen.
Ein Sondiertrupp besteht aus einem Befähigungsscheininhaber
gem. §20 Sprengstoffgesetz (SprengG) sowie einem R
äumarbeiter/Räumhelfer. Auf Anforderung des AG sind bis
zu 2. Trupps bereitzustellen.
Die in den Boden eingreifenden Baumaschinen sind nach
DGUV-Information 201-027, Kapitel 5.1.2, auszurüsten.
Die Sohle ist zur Kampfmittelfreigabe zu sondieren. Ist eine Kampfmittelfreigabe aufgrund von hoher Störkörperbelastung im unmittelbaren Umfeld nicht möglich, ist in Abstimmung mit dem AG, ggf. dessen Beauftragten und der Gefahrenabwehrbehörde eine Teilfreigabe bis zur Baugrubensohle anzustreben. Durch die Baubegleitende Kampfmittelräumung ist die Arbeitssicherheit für die Arbeiten dieser Baumaßnahme hinreichend gegeben.
Sämtliche Maßnahmen und (Teil-) Freigaben sind gem. den Anforderungen der BFR KMR zu dokumentieren.

3.4  Titel 4: Dokumentation
In der durchgeführten Kampfmittelräumungen zusammenzufassen. Die Anforderungen der Dokumentation richten sich nach den Technischen Spezifikationen der BFR KMR A-9.4.10 und gliedern sich wie folgt:
1.  Dokumentation vor und während der Räummaßnahme
a.  Räumstelleinrichtungsplan
b.  Bautagesbericht in Anlehnung an die Vordrucke der Technischen Spezifikationen BFR KMR A-9.4.10
c.  Räumkarte in geeignetem Maßstab auf Grundlage des Vermessungsplans nach den Vorgaben der TS A-9.1.4 "Kartografische Darstellungen" der BFR KMR (täglich fortzuschreiben)
d.  Parzellenbezogene Dokumentation über Kampfmittelfunde in Form der Erfassungsblätter gem. der TS A-9.4.10 der BFR KMR (Vordruck 2)
e.  Auflistung der täglichen Kampfmittelfunde in Form einer Kampfmittelübergabebescheinigung (Muster vom KBD Niedersachsen)
2.  Abschlussbericht
a.  Formalitäten wie Auftraggeber, Auftragnehmer, Aufgabenstellung, Termine und Fristen
b.  Dokumentation der Vermessungsmethoden und Genauigkeiten bei der Einmessung und Vermarkung der Parzellen
c.  Darstellung der Sondier- und Räummethoden und deren Ergebnisse sowie deren kartografische Darstellung als Anlage
d.  Darstellung besonderer Vorkommnisse
Anlagen zum Abschlussbericht
-  Antrag auf kampfmitteltechnische Abnahme oder Teilabnahme der Räumstelle bzw. des Räumabschnitts
-  Abnahmeprotokolle in Anlehnung an VHB-Formblatt 442 und Freigabebescheinigungen des KBD Niedersachsen
-  Lagepläne (Maßstab ca. 1:2.000)
-  Kartografische Darstellung der Ergebnisse aus 2c) in geeignetem Maßstab und Parzellenübersichtsplan gem. TS A-9.1.4 der BFR KMR
-  Erfassungsblätter über Kampfmittelfunde (Vordruck 2 gem. TS A-9.4.10 der BFR KMR)
-  Auflistung der täglichen Kampfmittelfunde in Form einer Kampfmittelübergabebescheinigung (Muster vom KBD Niedersachsen)
-  Bautagesbericht in Anlehnung an die Vordrucke der TS A-9.4.10 der BFR KMR
Die Abschlussdokumentation ist 20 Werktage nach Abschluss der letzten Sondierungs- und Räumarbeiten (nicht Ende der Demobilisation) dem Auftraggeber als Vorabzug vorzulegen. Nach Zustimmung des Auftraggebers zum Vorabzug ist die Dokumentation innerhalb von weiteren 10 Werktagen in jeweils dreifacher Papier-Ausfertigung und CD-Rom-Ausfertigung zu erstellen. In Abhängigkeit von der Gesamtdauer der Räummaßnahmen kann zwischen dem AG und AN bereits nach Teilräumungen eine Zwischendokumentation vereinbart werden.

3.5  Besondere Vertragsbedingungen
Im Zuge des Bauvorhabens fallen zusätzlich wöchentlich oder nach Abstimmung mit dem AG in 14-tägigem Abstand Baubesprechungen zwischen dem AG, seinen Vertretungsberechtigten und dem AN an. Der Aufwand für diese Besprechungen ist in den o.g. Positionen zu berücksichtigen. Eine gesonderte Aufwandsvergütung für die Baubesprechungen erfolgt nicht.

Für sämtliche Kampfmittelräumungen sind die BFR KMR, insbesondere die Technischen Spezifikationen A 9.4.3 - A 9.4.7 zwingend anzuwenden! Des Weiteren ist die Technische Spezifikation A-9.1.1 "Sicherheit und Gesundheitsschutz" sowie die DGUV-Information 201-027 (bisher: BGI 833) zu beachten.
Es ist in sämtlichen Bereichen des UGs mit Leitungen und Kabeln zu rechnen. Mit entsprechender Vorsicht sind die Ausschachtungsarbeiten durchzuführen. Für Schäden am Leitungsnetz haftet der AN.
Die bei der Kampfmittelräumung eingesetzten Baumaschinen sind entsprechend den Anforderungen der DGUV-Information 201-027 (bisher: BGI 833), Kap. 5.1.2 auszurüsten (mindestens Sicherheitsverglasung der Frontscheibe sowie verstärkte Stahlplatten im Fußbereich).
Die örtliche Bauüberwachung gem. A-7.2.8 der BFR KMR erfolgt durch das Projektmanagement des Auftraggebers in enger Abstimmung mit dem Kampfmittelbeseitigungsdienst (KBD) Niedersachsen.
Die Wiederverfüllung erfolgt mit dem augenscheinlich unbelasteten und auf Kampfmittel überprüften Aushub. Sollte der Aushub aufgrund der Abfallproblematik nicht zur Wiederverfüllung ausreichen, ist mit Sand der LAGA-Klasse ZO wiederzuverfüllen. Die Wiederherrichtung der Oberfläche in ihren vorherigen Zustand oder vergleichbarer Qualität ist zu gewährleisten.
Der durch die KMR aufgefundene Schrott ist in geeigneten Containern zu lagern, fachgerecht zu sortieren und auf Nachweis zu verwerten.
Der Auftragnehmer ist während der gesamten Bauzeit verpflichtet Bautagesberichte gemäß BFR-KMR TS A-9.4.10 zu führen und aktuell zu halten. Diese Leistungen sind in die entsprechenden Leistungspositionen des Leistungsverzeichnisses einzurechnen.
Für sämtliche Arbeiten der KMR sind die entsprechenden Arbeitssicherheitsvorschriften der zuständigen Berufsgenossenschaften, insbesondere der DGUV-Information 201-027 (bisher: BGI 833) sowie die Qualitätsanforderungen der BFR KMR einzuhalten.
Für die vorgenannten Arbeiten sind insbesondere folgende Technischen Spezifikationen der BFR KMR zu beachten und anzuwenden:
A-9.1.1 "Sicherheit und Gesundheitsschutz",
A-9.1.6 "Bereitstellungslager",
A-9.3.8 "Magnetik fahrzeuggestützt" (digitale Aufnahme),
A.9.4.4 "Visuelle Kampfmittelräumung",
A-9.3.9 "Magnetik zu Fuß" (digitale Aufnahme),
A-9.3.10 "TDEM fahrzeuggestützt" (digitale Aufnahme),
A-9.3.11 "TDEM zu Fuß" (digitale Aufnahme),
A-9.4.3 "Baubegleitende Kampfmittelräumung",
A-9.4.5 "Räumung von Bombenblindgängern",
A-9.4.6 "Vollflächig, punktuell bodeneingreifende Kampfmittelräumung",
A-9.4.7 "Kampfmittelräumung durch Abtrag von Boden und sonstigen Stoffen
(Volumenräumung/Separation)",
A-9.4.10 "Dokumentation".

3.6  Begleitende Arbeiten
Es können durch einen Bodengutachter Bodenproben entnommen werden. Für den Auftragnehmer entstehen keine Aufwendungen. Zeitpunkt ist mit dem AG, dem PM und dem AN abzustimmen.

3.7  Personaleinsatz
Hinsichtlich des Personaleinsatzes gelten die Technischen Spezifikationen der BFR KMR, Anhang A-9.1.5 "Anforderungen an gewerbliche Auftragnehmer" und A-9.1.10 "Räumstellenorganisation".

Vor Beginn der Arbeiten muss der AN eine Liste des eingesetzten Personals bei der Kommandantur vorlegen. Es darf kein Personal eingesetzt werden, das aus Ländern mit besonderen Sicherheitsrisiken (gem. Staatenliste des Bundesministerium des Innern, nach § 13 Abs . 1 Nr . 17 SÜG) stammt.

3.8  Sicherheits- und Gesundheitsschutzplan
Der Sicherheits- und Gesundheitsschutzplan (SiGe-Plan) wird von einem vom AG bestellten SiGe-Koordinator bestellt.
Die für die Aufstellung des Sicherheits- und Gesundheitsplanes nach der Baustellenverordnung erforderlichen Gefährdungsbeurteilungen (§ 6 des Arbeitsschutzgesetzes) für die Arbeiten aller beteiligten Unternehmen sind spätestens zwei Wochen nach Vergabe dem AG einzureichen. Verzögerungen, die sich aus nicht termingerechter Übergabe ergeben, können nicht geltend gemacht werden. Die Form der Gefährdungsbeurteilungen muss den Mustern der Tiefbauberufsgenossenschaft der Bauwirtschaft entsprechen.

4  Ausführungszeitraum
Für die Arbeiten ist der Zeitraum November 2026 bis Februar 2027 vorgesehen.

5  Ortstermin
Ein Ortstermin mit dem AG zur Angebotserstellung ist nicht vorgesehen.

6  Anlagen
-  Leistungsverzeichnis

## 26A20158 Baubegleitende KMR 2. BA
Datum: 15.10.2026

### Bereich 01 Kampfmittelräumung Phase C

#### Abschnitt 01.01 Baustelleneinrichtung und Räumung

**01.01.0010 Räumstelleneinrichtungsplan Erstellen und Fortschreiben**
*** Pauschalposition
StL-Nr. 21126156
Räumstelleneinrichtungsplan nach den länderspezifischen
Regelungen gemäß den Unterlagen des AG erstellen und
dem Auftraggeber übergeben.
Mindestens enthalten sein müssen die Grenzen der Bau-
und Räumstelle, die Rettungswege, das Bereitstellungslager sowie alle Sicherheits- und Schutzeinrichtungen.
Dabei ist schriftlich nachzuweisen, dass alle auf der
Baustelle tätig werdenden Personen mit diesem Räumstelleneinrichtungsplan vertraut gemacht wurden.
Menge: 1,000 psch

**01.01.0020 Anliefern, Aufstellen, Einrichten**
*** Pauschalposition
Anliefern, Aufstellen und betriebsfertiges Einrichten
der Räumstelle einschließlich aller erforderlichen Ver- und Entsorgungseinrichtungen.
Einrichten aller zur Ausführung des Auftrages erforderlichen Maschinen, Geräte und Werkzeuge, Kennzeichnung und Absperrung der Räumstelle,
Absteckung und Kennzeichnung der Sicherheitsbereiche.
Menge: 1,000 psch

**01.01.0030 Vorhalten und Betreiben Baustelleneinrichtung**
Vorhalten und Betreiben aller zur Ausführung des Auftrags notwendiger Maschinen und Geräte sowie der angelieferten und eingerichteteten Baustelleneinrichtung.
Es gelten die TS BFR KMR A-9.1.10.
Menge: 12,000 Wo

**01.01.0040 Räumstelle räumen**
*** Pauschalposition
Räumstelle von allen Maschinen, Geräten, Werkzeugen, Einrichtungen und
dergleichen räumen. Geländeflächen, auf denen sich Räumstelleneinrichtungen
befunden haben, dem früheren Zustand entsprechend wiederherstellen auf Anforderung des AG.
Der bei der KMR angefallene Schrott ist fachgerecht zu sortieren und auf Nachweis zu verwerten.
Menge: 1,000 psch

**01.01.0050 KM- Bereitstellungslager einrichten und Räumen**
StL-Nr. 21126101
Kampfmittel-Bereitstellungslager einrichten. Lagerbereich mit Lagerbehältern gemäß den Vorgaben der zuständigen Behörde nach Unterlagen des AG einrichten
und nach Abschluss der Arbeiten zurückbauen. Vorhalten und Bewachen wird gesondert vergütet.
Menge: 1,000 St

**01.01.0060 KM- Bereitstellungslager vorhalten**
StL-Nr. 21126106
Kampfmittel-Bereitstellunglager betriebsbereit vorhalten und sichern. Die Einsatzzeiträume richten sich nach
den Unterlagen des AG. Abgerechnet wird nach Kalendertagen.
Menge: 60,000 d

#### Abschnitt 01.02 Vermessung

**01.02.0010 Einmessung Räumbereiche**
Einmessung der Eckpunkte der zu räumenden Flächen nach Lage und Höhe gemäß BFR Vermessung (Lagegenauigkeitsklasse OGL2), Markierung mit Holzpflöcken bzw. bei versiegelten Flächen mit Nägeln und Farbmarkierungen.
Menge: 500,000 St

#### Abschnitt 01.03 Baubegleitende Kampfmittelräumung Räumpaar

**01.03.0010 Baubegleitende KMR Sondiertrupp**
Einsatz eines Sondiertrupps (Befähigungsscheininhaber nach §20 SprengG unter Einsatz aktiver und passiver Sonden sowie eines Räumarbeiters/Räumhelfers) im Zuge der Baubegleitenden Kampfmittelräumung in Anlehnung an die BFR KMR TS A-9.4.3. Arbeitszeit im Mittel 8 h Vor-Ort, wöchentliche Arbeitszeit von 40 h. Abweichungen werden über Faktor ermittelt und abgerechnet. Inkl. An- und Abfahrt zur und von der Baustelle und sämtlicher Nebenkosten.
Menge: 60,000 d

#### Abschnitt 01.04 Dokumentation

**01.04.0010 Abschlussbericht KMR Format PDF**
STLB-Bau 2023-04 019
Dokumentation der Kampfmittelräumung als Abschlussbericht, Übergabeformat digital, Format PDF, Wechseldatenträger - USB, einschl. liefern der Datenträger, gemäß Baufachlichen Richtlinien Kampfmittelräumung (BFR KMR).
Menge: 1,000 St
Leistungsbereichkatalog: 019
